# Adolf-Reichwein-Schule zu TSS
Angebotsaufforderung (GAEB DA XML 3.3, DA83)
Projekt: 0065-22
Währung: EUR
Erstellt mit: GXML Toolbox V3.3 R20220330, ORCA AVA 25.0.2 - Enterprise Edition 25.00.02, 22.02.2023

## ATV VOB Teil C DIN 18299
ATV Allgemeine Regelungen für Bauarbeiten jeder Art DIN VOB Teil C DIN 18299

Nachfolgende Angaben erfolgen gem. DIN 18299 "Allgemeine Regelungen für Bauarbeiten jeder Art"
Abkürzungen:
AN = Auftragnehmer; AG = Auftraggeber

0.1 Angaben zur Baustelle

0.1.1 Lage der Baustelle, Umgebungsbedingungen, Zufahrten
Das Gebäude befindet sich auf dem ca. 3,50 m über Straßenniveau gelegenen Grundstück, das von der Tiefen Allee im Westen und Norden sowie vom Reichweinweg/Quittenstr. im Süden eingefasst wird. Östlich direkt angrenzend befindet sich eine Wohnbebauung in der Quittenstraße.
Die Baustelle hat eine ebenerdige Zufahrt vom Reichweinweg/Quittenstr. her. Auf dem Baufeld sind im geringen Umfang Lagerflächen vorhanden, deren Nutzung mit der Bauleitung abzustimmen ist.
Achtung:
Nörderschließung des Gebäudes erschwert!
Der Nördlich vom Gebäude liegende Schulhof kann nur durch die Durchfahrt durchs Gebäude erreicht werden, er ist nur 3,25m hoch/ 3,20m breit.

Anschrift Objekt

Sanierung und Umbau der ehemaligen
Adolf Reichwein Schule
Tiefe Allee 32
24149 Kiel

0.1.2 Besondere Belastungen aus Immissionen, besondere klimatische oder betriebliche
 Bedingungen
Die Arbeitszeiten sind der umliegenden Wohnbebauung in Bezug auf Anfangs- und Endzeiten
(Lärmschutz) anzupassen.

0.1.3 Art und Lage der baulichen Anlagen

Vorbemerkung
Die Immobilienwirtschaft der Landeshauptstadt Kiel plant die Sanierung und den Umbau der ehemaligen Adolf Reichwein Schule, Tiefe Allee 32, 24149 Kiel, zur zukünftigen Nutzung als Aussenstelle der Theodor Storm Gemeinschaftsschule.
Der ältere Gebäudeteil wurde ca. 1915 als Schulgebäude in massiver Bauweise mit einem hohen Satteldach und zwei prägnanten Ziergiebeln errichtet. Im Jahre 1965 wurde das Schulgebäude um einen Winkelanbau mit einer Laubengangerschließung, ebenfalls mit Satteldach, und einer separaten Hausmeisterwohnung erweitert. Der gesamte Gebäudekomplex steht unter Denkmalschutz.
Die Planung sieht eine Schulnutzung als Außenstelle der Theodor-Storm-Schule für deren 9. und 10. Jahrgang in den bestehenden Räumklichkeiten vor. Der Verwaltungsbereich mit Sekretariat und Lehrerzimmer befindet sich im Obergeschoss des Altbaus. Drei Räume im Obergeschoss des Erweiterungsbaus von 1965 werden zu NaWi-Unterrichtsräumen einschließlich Sammlung und kleinem Lehrerbüro umgenutzt. Im Erdgeschoss des Erweiterungsbaus wird eine Mensa mit Aufwärmküche eingerichtet. Ein neuer Außenaufzug sorgt zukünftig für die barrierefreie Erschließung des Gebäudes. Für den Werkunterricht wird ein Anbau in Holztafelbauweise an das ehemalige Hausmeisterhaus errichtet. In dem Gebäudeteil von 1915 ist ein zusätzliches Treppenhaus mit direktem Ausgang ins Freie als zweiter Flucht- und Rettungsweg einzurichten.
Der bisher größtenteils von außen erschlossene eingeschossige WC-Trakt wird umgebaut, sodass es zukünftig einen gemeinsamen Zugang für alle Nutzer von Innen geben wird. Die Grundrissgestaltung wird optimiert.

Da die Gebäude unter Denkmalschutz stehen, erfolgt keine umfassende energetische Sanierung. Die Fenster der Klassen- und Verwaltungsräume werden ausgetauscht. Die Geschossdecken werden gedämmt.

Im Innenbereich ist eine teilweise Grundriss-Umgestaltung, Anstriche, Austausch von Bodenbelägen, Ertüchtigung von Türen etc. geplant.

Gebäude Bestand
Altbau 1915:
Teilweise unterkellerter viergeschossiger Massivbau mit Wandstärken von 47 - 36,5 cm (Außenwände)  und 11,5 - 24 cm (Innenwände) mit Satteldach. Durch die Hanglage des Gebäudes ist das Untergeschoss von der Tiefen Allee her ebenerdig erreichbar und einseitig durch großflächige Fenster belichtet und belüftet. Der südliche und der nördliche Giebel sind ortsprägende Prachtgiebel. Vom Schulhof her ist das Erdgeschoss ebenerdig zu erreichen. Eine äußere Treppenanlage verbindet das tiefergelegene Straßenniveau mit dem Schulhof.
Erweiterungsbau 1965:
Zweigeschossiger nichtunterkellerter Winkelanbau an das Ursprungsgebäude, Massivbau mit Wandstärken von 36,5 cm (Außenwände) und 11,5 - 24 cm (Innenwände), mit Satteldach. Ein Durchgang im Erdgeschoss unter dem Übergang Altbau - Erweiterungsbau ermöglicht die Erreichbarkeit beider Schulhofteile. Die Hausmeisterwohnung berfindet sich ein einem separaten Gebäude in Massivbauweise, Wandstärken wie Winkelanbau, mit Walmdach.

Bauweise:
Bestand:
Tragende Wände und Stützen: Mauerwerk, Stahlbeton
Trennwände (nichttragend): Mauerwerk, Stahlbeton, Gipskarton Ständerkonstruktion
Decken und Unterzüge: Stahlbetondecken (Erweiterungsbau, Hausmeisterhaus), Holzbalkendecke mit Einschub (Altbau)
Dächer: Holztragwerk mit zimmermannsmäßigem Abbund
Notwendige Treppen/-räume: Stahlbeton, Mauerwerk
Neubau:
Fahrschachtwände: Stahlbeton (neu errichtet)
Anbau Werken: Stahltragwerk mit Ausfachungen / Bekleidung in Holztafelbauweise

Baudaten
Gebäudemaße Altbau 1915:
4-geschossig (UG, EG, OG, DG)

Maße Gebäude: ca. 27 x 29 m Gesamtausdehnung
Traufhöhe ca. 9,30m i. M. (an der Straße Tiefe Allee ca. 12,30 m, Osten ca. 8,30 m)
Traufhöhe WC-Trakt: ca. 3,50 m
Satteldach 57° (WC-Trakt: 40°)
Firsthöhe ca. 20 m (WC-Trakt: ca. 7,30m)

Gebäudemaße Erweiterungsbau 1965:
3-geschossig (EG, OG, DG), KG nur zur Tiefen Allee mit Zugang!

Maße Gebäude: ca. 37 x 40 m Gesamtausdehnung
Traufhöhe ca. 7,80 m
Satteldach 55°
Firsthöhe ca. 14,45 m

Gebäudemaße ehem. Hausmeisterhaus von 1965:
3-geschossig (UG, EG, DG)

Maße Gebäude: ca. 10 x 10 m
Traufhöhe ca. 2,80 m
Walmdach 45° / 25°
Firsthöhe ca. 5,25 m

Gebäudemaße  Anbau Werken ans ehem. Hausmeisterhaus:
1-geschossig (EG)

Maße Gebäude: ca. 14,50 x 7,50 m
Traufhöhe ca. 2,90 m
Satteldach 25°
Firsthöhe ca. 4,90 m

Gebäudemaße  Außenaufzug neu:
2-geschossig (EG, OG)

Maße Gebäude: ca. 2,75 x 2,25 m
Traufhöhe ca.7,60m
Flachdach 2°
Firsthöhe ca. 7,70 m

Alle Geschosse einschl. Altbau, Erweiterungsbau, Neubauten
BGF ca. 4.635qm
NGF ca. 3.710 qm

0.1.4 Verkehrsverhältnisse auf der Baustelle, Verkehrsbeschränkungen
Die Anfahrt zur Baustelle erfolgt über öffentliche Straßen. Das Freihalten von Parkplätzen für
Baufahrzeuge ist nicht möglich. Stellplätze stehen auf dem Baugrundstück je nach Bausituation (ggf. laufende Tiefbauarbeiten oder Beeinträchtigung durch Lagerflächen) in begrenzter Anzahl zur Verfügung. Kurzzeitiges Parken auf den angrenzenden Straßen ist nur für die Anlieferung, Ver- und Entsorgung gestattet. Dabei darf der öffentliche Verkehr nicht eingeschränkt werden. Die ebenerdige Zufahrt zur Baustelle erfolgt über die recht beengte Quittenstraße (Fahrbahnoberfläche: Kopfsteinpflaster) in den wenig befahrenen Reichweinweg und dann auf den Schulhof. Die Baustelle wird zu den angrenzenden Verkehrsflächen durch einen Bauzaun abgegrenzt. Der Bauzaun ist ständig, auch während der Bauzeiten, geschlossen zu halten.

0.1.5 Für den Verkehr freizuhaltende Flächen
Die öffentlichen Straßen sind für den Durchgangs- und Rettungsverkehr freizuhalten. Das Abstellen von
Fahrzeugen auf dem Grundstück ist nur begrenzt auf von der Bauleitung ausgewiesenen Plätzen möglich.

0.1.6 Transporteinrichtungen, Transportwege
Materialanlieferung per LKW/Transporter kann nur über den Reichweinweg erfolgen. Anlieferungen per Kran sind evtl. auch von der Tiefen Allee her möglich, jedoch ist hier das Gefälle in der Straße, der Höhenunterschied von ca. 3,50 m zum Schulhof  sowie der Baumbestand zu berücksichtigen!Anfahrbar
Gebäudesüdseite 1.OG mit 3xBalkonen zur Anlieferung von Materialien (Gebäudeteil Erweeiterungsbau).

0.1.7 Anschlüsse für Wasser, Energie, Abwasser
Vom AG werden zur Verfügung gestellt:
- Baustrom vorhanden 380 V 32 A, ab März 2019 380 V; 63 A
- Bauwasser
- Bau WC

0.1.8 Lagerflächen
Das zeitnah benötigte Material darf nur mit Zustimmung der Bauleitung direkt auf dem Gelände zwischengelagert werden. Darüber hinaus können weder Flächen noch Räume vom AG zur Verfügung gestellt werden.

0.1.9 Bodenverhältnisse
Die Außenflächen bestehen aus festem Untergrund der nicht öffentlichen Erschließung überwiegend aus
Asphaltbelag. Bei den unbefestigten Flächen handelt es sich um Rasen- oder Sandflächen  mit
zu schützenden Baumbestand.
Ein Bodengutachten liegt vor und kann auf Anforderung eingesehen oder als Pdf zur Verfügung gestellt werden.

0.1.11 Besondere umweltrechtliche Vorschriften
Die Verwendung und/oder Arbeiten mit besonders gefahrenträchtigen Stoffen, die z. B. starke Geruchsentwicklungen, Lärm von mehr als 70 dB in 10 m Entfernung von der Geräuschquelle, starke Staubentwicklungen etc. erzeugen, sind nur im Ausnahmefall zulässig, wenn andere, schonendere Verfahren zu einem unzumutbaren Aufwand für den AN führen. Entsprechende Arbeitsvorgänge sind der Bauleitung so rechtzeitig zu melden, dass über das Verfahren selbst entschieden werden kann und ggf. Schutzmaßnahmen getroffen werden können.
Der Bieter versichert mit seiner Unterschrift unter diesem Angebot, dass mit seinen Lieferungen und Leistungen keine vermeidbaren Gefahren für Mensch und Umwelt verbunden sind und das Schadstoffe von den Bauteilen bzw. Baustoffen, wenn überhaupt nur unterhalb der amtlich festgelegten tolerierbaren Grenzwerte abgegeben werden.

0.1.12 Besondere Vorgaben für die Entsorgung
Die Abfallentsorgung ist Sache des AN, in dessen Bereich Abfälle / Schutt / Abwasser anfallen. Der
Bieter versichert durch seine Unterschrift unter diesem Angebot, dass er Abfälle / Schutt / Abwasser
ausschließlich nach den Bestimmungen der Stadt Kiel entsorgen wird. Informationen hierzu erhalten Sie unter:
Abfallwirtschaftsbetrieb Kiel (ABK)
Daimlerstraße 2; 24109 Kiel
Telefon: +49/ (0)431/58 54 -0
www.abfall-a.de (www.abfall-a.de)

Die Andienungspflicht für gefährliche Baustoffe besteht mit dem Entsorgungsunternehmen - Abfallwirtschaftsbetrieb Kiel (ABK) -. Nähere Auskünfte siehe Merkblatt  zur Abfallverwertung und -beseitigung bei Bau-, Abbruch- und Sanierungsarbeiten.
Bei Abbruch von Gefahrenstoffen (Schadstoffen) sind die entsprechen behördlichen Bestimmungen/Satzungen/Verordnungen/Gesetzen/ TRGS bei den Ausführungsarbeiten sowie Anmeldefristen bei den zuständigen Behörden einzuhalten. Der unbelastete Bauschutt, der zur Wiederverwendung dem Wirtschaftskreislauf gemäß §7 Abs. 2 KrWG i. Z. m. §9  zugeführt werden muss, kann der AN wirtschaftlich in eigener Regie seiner Kalkulation einbeziehen. Die fachgerechte Entsorgung ist der eingesetzten Fachbauleitung durch Liefer- und Wiegescheine, Belege der Deponien  nachzuweisen.

0.1.13 Schutzgebiete / Schutzzeiten
 ./.
0.1.14 Baum- und Vegetationsschutz, Schutz von Bauteilen
Bäume, Pflanzbestände dürfen durch die Bautätigkeit nicht in Anspruch genommen werden.
Insbesondere dürfen Vegetationsflächen und Flächen in unmittelbarer Nähe von Bäumen für Lagerung und / oder Bautätigkeit nicht in Anspruch  genommen werden. Vorhandene Bäume um das Gebäude bleiben stehen und sind ggf. zu schützen.
Da es sich um Arbeiten in Bereichen von Bestandsgebäuden  handelt, sind alle Arbeiten so durchzuführen, dass der zu erhaltende Bestand nicht beschädigt wird. Dies gilt auch für verbleibende Bauteile wie Türanlagen, Treppen, Treppengeländer etc. Sollten Beschädigungen / Verschmutzungen trotzdem auftreten, ist es Sache des AN, diese sofort auf seine Kosten zu beseitigen.

0.1.15 Vorhandene Anlagen, Abwasser- u. Versorgungsleitungen
./.

0.1.16 Hindernisse im Bereich der Baustelle
./.
0.1.17 Kampfmittel
Das Grundstück liegt in einer Verdachtsfläche. Eine Überprüfung auf Kriegsaltlasten (Luftbildauswertung) des LKA, Abt.3, Dez.33 (Kampfmittelräumdienst) SG 331 liegt vor und kann auf Anforderung eingesehen oder als Pdf zur Verfügung gestellt werden.

0.1.18 Baustellenverordnung
Dieses Bauvorhaben unterliegt der Baustellenverordnung.
Alkohol- oder sonstiger Drogenkonsum sind untersagt; "0-Promille-Baustelle".
Der AG und seine Bauleitung sind berechtigt bei Verletzung der vorgenannten Verhaltensregel dauerhafte Baustellenverweise gegen Mitarbeiter des AN auszusprechen.

Die Verwendung von offenen Flammen, Schweißen etc. setzt voraus, dass
1. keine andere zumutbare Methode den gleichen geforderten Erfolg hat,
2. die Mitarbeiter des AN in die besonderen Gefahren und die Brandverhütung eingewiesen sind,
3. bei Arbeiten, die erfahrungsgemäß mit der Gefahr von Schwelbränden verbunden sind, Brandwachen ausreichend lange nach Beendigung der Arbeiten die potenziellen Brandstellen kontrollieren,
4. bei Arbeiten mit offener Flamme Feuerlöscher mit entsprechender Klassifikation und Prüfzeichen im unmittelbaren Umfeld in ausreichender Anzahl bereitgehalten werden.

Der AN hat seine Mitarbeiter und ggfs. Subunternehmer technisch und in den Unfallverhütungsvorschriften zu unterweisen und zu kontrollieren,  ob die Sicherheitsregeln -einschließlich der vorschriftsmäßigen "PSA" (persönlichen Sicherheitsausrüstung)- eingehalten werden. Die einschlägigen Unfallverhütungsvorschriften UVV, Bau-BG sind zu beachten. Die Beachtung und Einhaltung der Unfallverhütungsvorschriften der Bauberufsgenossenschaft liegt in der Eigenverantwortung des AN.  Alle durch Unterlassung  dieser Weisung bedingten Folgen gehen zu Lasten des  AN!
Etwaige Ausfallszeiten, die aus der Nichteinhaltung der UVV herrühren, sind durch Mehreinsatz/ Personalverstärkung unaufgefordert und umgehend zu  kompensieren.

0.1.19 Besondere Anordnungen
Die Arbeitszeiten betragen
Montag - Samstag 6:00 - 18:00 Uhr
Arbeiten außerhalb dieser Zeiten bedürfen der Zustimmung des Auftraggebers.
Lärm und erschütterungsintensive Arbeiten, die in den Zeiträumen außerhalb der Ferien fallen, dürfen nur nach vorheriger Absprache mit der Bauleitung stattfinden bzw. sind rechtzeitig vorab der Bauleitung zur Genehmigung vorzulegen.

Der AN kann nicht davon ausgehen, dass sämtliche Arbeiten in einem zusammenhängenden Zeitraum ausgeführt werden können.
Der Umstand ist bei der Kalkulation zu berücksichtigen. Mehrkosten die daraus resultieren, gelten innerhalb der vereinbarten Vergütung als abgegolten.

Baubesprechungen:
In regelmäßigen Abständen finden Baubesprechungen zwischen Fachbauleitern des AN sowie der Objektüberwachung des AG statt an denen Vertreter der eingeladenen Firmen ohne Vergütung teilnehmen müssen.

Bautagebuch:
der Auftragnehmer ist verpflichtet, täglich ein Bautagebuch für die Dauer der Bauzeit zu führen und der
Objektüberwachung des AG wöchentlich eine Kopie vorzulegen. Das Bautagebuch hat insbesondere Mannstärke, Geräte, insbesondere Schutzmaßnahmen, Witterung, etc. zu enthalten

Meterstriche:
In sämtlichen Geschossen sind an allen maßgeblichen Stellen, besonders in den Tür- und Fensterleibungen
mind. 10 cm lange Markierungen (Meterriß) einen Meter über die fertigen Fußboden anzubringen.
Nivellierungskosten sind in den Einheitspreisen einzurechnen.
Auf fehlerhafte Höhenmarkierungen zurückzuführende Baufehler gehen zu Lasten des Auftragnehmers. Überputzte Höhenpunkte sind neu einzumessen und zu markieren. Vermessungsarbeiten: Gebäudeabsteckungen, Schnurgerüsteinschneidungen (Hauptachsen) sowie NN-Höhenangaben werden vom AG vorgenommen. Hierbei erforderliche Hilfskräfte sind vom AN zu stellen. Hierzu gehört ebenfalls die Erstellung eines Schnurgerüstes (Holzpfosten in Betonfundamenten und Dielen) sowie das Vorhalten und späteres Beseitigen.

Aufenthalts- und Lagerräume
Aufenthalts- und Lagerräume werden vom AG nicht zur Verfügung gestellt.

0.1.20 Schadstoffbelastungen
Im Gebäude wurden Schadstoffe gefunden, unter anderem Asbest und alte KMF. Die Schadstoffsanierung wird vor allen anderen Gewerken durchgeführt und durch einen Sachverständigen begleitet.

0.1.21 Vorarbeiten
./.
0.1.22 Arbeiten anderer Unternehmer auf der Baustelle
Der AN muss davon ausgehen, das zeitgleich mehrere eigene und  fremde Kolonnen tätig sein werden.
Die Verzahnung der Arbeiten hinsichtlich der Fein-Angaben zu Einsatzort, Liefer- und Einbauterminen der zeitgleich vor Ort tätigen Gewerke erfolgt in Abstimmung mit der Bauleitung.
Insofern sich durch den Fortgang der Bauarbeiten und das Zusammenwirken der verschiedenen Gewerke nach Ort, Zeit und Art der Leistung sich Abweichungen im Zeitplan oder Ablaufgefüge ergeben, wie sie bei Umbaumaßnahmen dieser Art eintreten können, sind vom AN in die Planungen der Ausführung seiner Leistung, soweit noch zumutbar, anzupassen.

0.2 Allgemeine Angaben zur Ausführung

0.2.1 Vorgesehene Arbeitsabschnitte, -unterbrechungen und -beschränkungen
Zuerst sind die Abbrucharbeiten vor allem der Heizungsanlagen und festen Einbauten durchzuführen, ebenso die Tiefbauarbeiten zur Kanalsanierung und zur Verlegung neuer Versorgungsleitungen. Gleichzeitig wird im Gebäudeinneren die Schadstoffsanierung durchgeführt. Im Anschluss sind die Abbruch- und Rohbauarbeiten geplant, danach kann mit den Sanierungsarbeiten begonnen werden.
Der Bauzeitenplan ist zu beachten. Ablaufbedingte Unterbrechungen und  Terminfeinabstimmungen erfolgen mit der Bauleitung.

0.2.2 Erschwernisse
Aus der Lage der Baustelle und der Abwicklung der Baumaßnahme ergeben sich Erschwernisse:
Entladung und Transport unter Berücksichtigung der beengten Verhältnisse sowie des vorhandenen Geländeversprunges und der ggf. zu schützenden Bäume.
Der AN muss besondere Schutzmaßnahmen ergreifen, damit nicht Unbefugte, in seinen Bau-
und Lagerbereichen zu Schaden kommen. Diese Bereiche sind zu sichern. Kosten und Arbeitsunterbrechungen, die sich aus den zuvor geschilderten Umständen ergeben, sind einzukalkulieren.

0.2.3 Arbeiten in kontaminierten Bereichen
Die Gesamtmaßnahme wird durch einen Sicherheits- und Gesundheitskoordinator und einen Sachverständigen für Schadstoffe betreut. In diesem Zusammenhang wird gem. Baustellenverordnung (BaustellV) zur Sicherheit und Gesundheitsschutz ein Sicherheits- u. Gesundheitsschutzplan aufgestellt. Den Anweisungen dieser Sachverständigen ist Folge zu leisten.

0.2.4 Besondere Anforderung:  Baustelleneinrichtungen, Schutt-/Abfallentsorgung

0.2.4.1  Baustelleneinrichtungen
Einrichten und Räumen der Baustelle, Vorhalten der Baustelleneinrichtung für sämtliche in der Leistungsbeschreibung aufgeführten Leistungen ist in die angebotenen Leistungen einzukalkulieren, sofern keine gesonderten Positionen für die Baustelleneinrichtung beschrieben sind.

Es wird empfohlen, dass der Bieter sich vor Angebotsabgabe von der Lage und Beschaffenheit des Geländes und des Gebäudes vor allem im Hinblick auf die Höhenverhältnisse des Grundstücks und den Umfang der mögliche einzusetzenden / geplanten Baumaschinen und Geräte per Augenschein sachkundig machen sollte. Mehrkosten, die ihre Ursache in der Besonderheit der  Örtlichkeit bzw. in der Lage und der Beschaffenheit der Baustelle haben oder mit der Unkenntnis dieser beründet werden, gelten innerhalb der vereinbarten Vergütung als abgegolten.

Provisorischer Verschluss des Gebäudes:
Der provisorische Verschluss des Gebäudes ist vom AN durch geeignete Maßnahmen sicher zustellen, sodass während arbeitsfreier Zeiten (Wochenende, Nacht, Feiertage etc.) das Gebäude komplett gegen unbefugtes betreten sowie Witterungseinflüsse geschützt ist. Die Preise hierfür sind in die Einheitspreise einzurechnen.

0.2.4.2 Schutt und Abfallentsorgung, Baureinigung
Die fachgerechte arbeitstägliche Abfallentsorgung, die sich aus den eigenen Leistungen des AN ergeben ist Sache des AN. Die Bauschuttentsorgung aus einzelnen Positionen ist Bestandteil der ausgeschriebenen Leistung.
Die anfallenden Kosten für die Entsorgung u. den Transport von unbelastetem / gefährlichen Baustoff ist in die Einheits- bzw. in die  Pauschalpreise einzurechnen.
Kosten für Sortieren, Container, Abfuhr und Deponie, Containerregie sind, soweit nicht gesondert ausgeschrieben, vom AN in die Einheitspreise einzurechnen und werden nicht gesondert vergütet.
Die Arbeits- und Lagerstellen, sowie die von dem Baustellenbetrieb gemeinsam genutzten Erschließungswege und alle sonstigen vom AN benutzten Räume und Flächen im Außen- und Innenbereich sind stets arbeitstäglich zu reinigen und der anfallende Abfall/Schutt auf seine Kosten zu entsorgen. Staubentwicklung ist wirksam zu vermeiden.
Kommt ein oder mehrere AN dieser Verpflichtung nicht nach, lässt der AG den entsprechenden Bereich ohne weitere Vorankündigung durch Dritte reinigen. Die Kosten werden von der Bauleitung festgestellt und auf die anwesenden Gewerke im prozentualen Verhältnis der Auftragssummen umgelegt und von der Rechnungssumme abgezogen.

Auf VOB/C DIN 18299 Abschnitt 4.1.12 wird ausdrücklich hingewiesen.

0.2.5 Regelungen zur Sicherung des Verkehrs
Für erforderliche temporäre Straßenabsperrungen sind vom Unternehmer eigenständig die erforderlichen
Genehmigungen einzuholen und die genutzten, nach der StVO zu sichernden, Flächen nach Abschluss der Nutzung inden Ursprungszustand  zurück zu versetzten.
Die Liegenschaft ist von einem Wohngebiet und Schulgebäuden umgeben, der Parkraum wird entsprechend stark genutzt.
Die Zugangsfreiheit für Anlieferungen von zum Beispiel Baumaterial sind eigenständig vom Auftragnehmer durch zeitgerechte Beantragung und Veranlassung von zeitlich befristete Halteverbotszonen, einschließlich der erforderlichen Beschilderung, sicherzustellen.

Kontakt für Anträge für "zeitlich befristete Halteverbotszonen"
Landeshauptstadt Kiel; Bürger- und Ordnungsamt
-Einwohner- und Verkehrsangelegenheiten-
Saarbrückenstraße 147; 24113 Kiel
Fax: 0431/ 901-62008
Tel.: 0431/ 901-2014
E-Mail: strassenverkehrsbehoerde@kiel.de
Diese Leistung ist, soweit nicht gesondert ausgeschrieben, in die Einheitspreise einzukalkulieren und wird nicht gesondert vergütet. Mehrkosten, die daraus resultieren, gelten  innerhalb der vereinbarten Vergütung als abgegolten.

0.2.6 Gerüste
Arbeits- und Schutzgerüste im Außenbereichwerden nicht garantiert.
Gerüste für eigene Arbeiten z.B. im Inneren des Gebäudes sind, soweit nicht gesondert ausgeschrieben, in die Einheitspreise einzukalkulieren und werden nicht gesondert vergütet. Der Umstand ist bei der Kalkulation zu berücksichtigen. Mehrkosten, die daraus resultieren, gelten  innerhalb der vereinbarten Vergütung als abgegolten.

0.2.7 Mitbenutzung fremder Gerüste
Die Mitbenutzung fremder Gerüste ist nur nach Abstimmung und Zustimmung des Gerüsteigentümers sowie der Hochbau-Bauleitung möglich.

0.2.8 Vorhaltung von Einrichtungen
Das Vorhalten eigener Pausen- und Material-Container ist einzukalkulieren und wird nicht gesondert vergütet. Größen und Aufstellflächen hierzu sind mit der Bauleitung abzustimmen und von ihr zu genehmigen. Auf die beengte Platzverhältnisse der Baustelle wird hingewiesen.

0.2.9 Verwendung von Recycling-Stoffen
Siehe 0.2.4.2 i.Z.m. 0.1.20

0.2.10 Anforderungen an Recycling- und nicht genormte Stoffe
./.

0.2.11 Besondere Güteanforderungen / Umweltverträglichkeit
Sämtliche einzubauenden Materialien müssen für den Einsatz in Schulen geeignet sein, sie müssen dem Standard "gesundheitlich unbedenklich" entsprechen.
Es ist bei allen zum Einsatz kommenden Produkten auf geringe Abluftzeit zu achten, da die Räume kurzfristig genutzt werden sollen.
Eingesetzte Produkte müssen emissionsarm (Emicode EC-1 der GEV) und nach Ende der Abluftzeit frei von gesundheitsschädlichen Raumluftbelastungen sein.
Auftragnehmer, die entgegen den Festsetzungen des LV und gültigen gesetzlichen Bestimmung zum Zweck des Umwelt- und Gesundheitsschutzes sowie der Arbeitssicherheit zuwider handeln, können für die Zukunft von der Vergabe städtischer Aufträge ausgeschlossen werden.

0.2.12 Eignungs- und Gütenachweise
Stoffe, Bauteile, Bauelemente etc. müssen ungebraucht und bauaufsichtlich zugelassen sein.
Der AN hat dem AG den Nachweis der bauaufsichtlichen Zulassung der einzelnen Bauteile/-stoffe/-verfahren auf Anforderung der Bauleitung vorzulegen.
Bei der Verwendung alternativer Erzeugnisse, abweichend von der in dieser Ausschreibung genannten Fabrikaten, Typen, Bauarten und Stoffen, sind vom Unternehmer die entsprechenden Prüfzeugnisse bzw. Zulassungen auf Verlangen vorzulegen. Alle Bauteile, die Fertigoberflächen bilden, sind in Abstimmung mit der Bauleitung vom AN zu bemustern.

0.3  Ergänzende Angaben

0.3.1 Abweichungen von ATV DIN 18299
Zu beachten sind sämtliche " Allgemeine Technische Vertragsbedingungen für Bauleistungen" (ATV) mit ihren einschlägigen Bestimmungen die zur Erbringung der angebotenen Bauleistung erforderlich sind.
Es gelten alle einschlägigen zum Zeitpunkt der Angebotsabgabe gültigen Normen, Vorschriften und ergänzenden Bestimmungen und Richtlinien, die anerkannten Regeln der Technik, der Stand der Technik sowie die gesetzlichen und behördlichen Vorschriften, die für die vorgesehenen Konstruktionen, deren Materialien u. ihrer Verarbeitung und Montage anwendbar sind.
Alle nicht in den Normen angegebenen Arbeiten des Gewerkes sind nach den anerkannten Regeln der Technik auszuführen.
Auszugsweise wird hingewiesen auf:
- Bauregelliste A, B und Liste C - in aktueller Ausgabe des Deutsches Institut für Bautechnik
- die Bauordnung von Schleswig-Holstein einschließlich ihrer eventuellen ergänzenden Vorschriften.
- die Landesbauordnung Schleswig-Holstein,
- die Schulbau-Richtlinie - SchulbauR Schleswig-Holstein
- die Anforderungen der Baugenehmigung,
- die Anforderungen für die Zustimmung im Einzelfall für Sonderkonstruktionen,
- die Arbeitsstättenverordnung und -richtlinien,
- die Sicherheitsvorschriften der BG,
- die UVV -Unfallverhütungsvorschriften,
- die AEB -Abfallentsorgungsbestimmungen Vorschriften der zuständigen Ver- und Entsorgungsträger,
- die Vorschriften des VDE und VDS,
- die Herstellervorschriften der verwendeten Produkte.

Soweit in den Leistungsbeschreibungen auf technische Spezifikationen, z.B. nationale Normen, mit denen Europäische Normen umgesetzt werden, europäische technische Zulassungen, gemeinsame technische Spezifikationen, internationale Normen etc. Bezug genommen wird, werden auch ohne den ausdrücklichen Zusatz "oder gleichwertig", immer gleichwertige Technische Spezifikationen in Bezug genommen.

0.4  Neben- und Besondere Leistungen, Sonstige Angaben

0.4.1 Nebenleistungen
Sofern in den Leistungspositionen die Vorgänge "Herstellen", "Liefern" oder "Einbauen" nicht gesondert beschrieben sind, gelten diese Vorgänge unter Zugrundelegung der allgemein anerkannten Regeln der Baukunst und Technik, der gesetzlichen und behördlichen Bestimmungen und Ausführungsbestimmungen nach den DIN-Normen der ATV-VOB, Teil C, als beschrieben. Sofern in den Leistungspositionen die Vorgänge "abbrechen", "demontieren", rückbauen" oder "entsorgen" einschließlich "zerkleinern" und "abtransportieren" nicht gesondert beschrieben sind, gelten diese Vorgänge als Bestandteil der Leistung und als beschrieben.
Alle in dieser Baubeschreibung enthaltenen Hinweise sind bei der Preiskalkulation zu berücksichtigen und resultierende Mehraufwendungen in die Einheitspreise einzurechnen. Ebenfalls sind die in den Losen / Titeln zugeordneten Vorbemerkungen / Hinweise / ZTV zu berücksichtigen.  Mehrkosten wegen zusätzlicher Aufwendungen, die mit den erwähnten Umständen begründet werden, bleiben unberücksichtigt.

0.4.1.1 Stundenlohnarbeiten
Stundenlohnarbeiten werden nur auf besondere Anordnung der Bauleitung ausgeführt. Art und Aufwand sind vorher gemeinsam  von Bauleitung und AN festzulegen.
Die Stundenzettel und sonstige zugehörige Verbrauchsnachweise sind spätestens zwei Werktage nach der Leistung / Ausführung zur Prüfung der Bauleitung vorzulegen. Verspätet vorgelegte Nachweise werden nicht anerkannt.

0.4.2 Termine, Bauablaufplan, Organisation
Start der Gesamtmaßnahme
Vorgesehener Baubeginn: 15.10.2021
Baufertigstellung : geplant 06/2023

Die gewerkebezogenen Termine sind im nachfolgenden Hinweistext sowie in den Besonderen Vertragsbedingungen und den EVM-Blättern benannt.
Die Bauzeiten sind  insgesamt durch ausreichenden Personal- und Geräteeinsatz nicht zu überschreiten.
Zeit und termingerechte Planung, Bestellung, Personal- und Materialdisposition sind zwingend gefordert.
Die Leistungen der verschiedenen Titel sind ineinandergreifend zeitlich abgestimmt auszuführen.
Es ist gefordert, die Arbeiten mit voller Ganztagesleistung werktäglich Montag - Samstag auszuführen.

Es ist gefordert, das der AN mit mehreren Kolonnen an den unterschiedlichen Bereichen wie z.B. Fassadenabschnitten, Geschossen oder Gebäudezonen gleichzeitig arbeitet! Nach Abstimmung mit dem AG ist eine Kompensation durch Personalaufstockung möglich, insofern vom AN nachgewiesen wird, dass die erforderlichen Bauvolumen und Termine ebenso erreicht werden.
Der AN muss davon ausgehen, das zeitgleich mehrere Gewerke-Kolonnen tätig sein werden.
Die Verzahnung der Arbeiten hinsichtlich der Fein-Angaben zu Liefer- und Einbauterminen der zeitgleich vor Ort tätigen Gewerke erfolgt in Abstimmung mit der Bauleitung.
Zur Terminabstimmung finden wöchentlich Baubesprechungen statt, der AN ist zur regelmäßigen Teilnahme
verpflichtet.
Durch unvorhergesehene Ereignisse sind Verschiebungen oder Arbeitsunterbrechungen möglich.
Gesonderte An- und Abfahrten sind einzukalkulieren und werden nicht gesondert vergütet.
Verzögerungen im Bauablauf durch Vorgewerke verschieben die Fristen nur der betroffenen Bereiche um die
Verzögerungstage des Einsatzbeginnes.
Durch den AN verursachte Bauzeitverzögerungen sind durch ausreichenden Personaleinsatz wieder einzuholen.
Es ist grundsätzlich mit mehrfachen Anfahrten zu kalkulieren.
Die genannten Fristen und Termine sind verbindliche Ausführungstermine und Bestandteil der Vertragsbedingungen des AG, Abteilung Immobilienwirtschaft der LH Kiel, Amt 60.

0.4.3 Ausführungsunterlagen:
Dem Leistungsverzeichnis sind Ausführungsskizzen und Anlagen gem. Liste beigefügt.
Soweit dort genannte Anlagen nicht beigefügt sind, können diese bei der Immobilienwirtschaft 60.4 eingesehen bzw. per Email abgefordert werden. Planunterlagen gem. anliegender Planliste dienen als Kalkulationshilfe und sind Bestandteil des LV`s.

Der Bieter hat sich vor Abgabe des Angebotes möglichst über die Örtlichkeit zu informieren.
Darüber hinaus entscheidet er selbst, ob die Einsichtnahme in die Bestands- und
Ausführungspläne erforderlich ist. Nachforderungen oder spätere Reklamationen wegen Unkenntnis dieser
Kalkulationsvoraussetzung werden nicht berücksichtigt.

0.4.4 Grundlage Arbeitsschutz:
Nach Paragraph 12 Arbeitsschutzgesetz und UVV BGV A1 "Allgemeine Vorschriften" §7 müssen die Beschäftigten des AN bei der Einstellung, bei Veränderungen im Aufgabenbereich, der Einführung neuer Arbeitsmittel oder einer neuer Technologie vor Aufnahme der Tätigkeit unterwiesen werden. Die Unterweisung muss an die Gefährdungsentwicklung angepasst sein und erforderlichenfalls regelmäßig wiederholt werden. Die Protokolle über die erfolgte Unterweisung sind dem AG vorzulegen.
Der Unternehmer hat die von ihm beherrschbaren Gefahren auszuschließen, für Ordnung auf der Baustelle zu sorgen und die Sicherheit seiner Beschäftigten zu gewährleisten. Unternehmer, deren Leistungen auf der
Baustelle zeitgleich und örtlich zusammentreffen, haben sich gem. der Unfallverhütungsvorschrift BGV A 1
"Allgemeine Vorschriften" § 6 Abs. 2 mit den anderen abzustimmen, um eine gegenseitige Gefährdung und nach den
Bestimmungen der betreffenden Landesbauordnung auch die Gefährdung Dritter zu vermeiden.

0.4.5 Oberflächenschutz der Bauteile bis zur Abnahme
Der AN verpflichtet sich, für einen ausreichenden Oberflächenschutz während der Bauzeit zu sorgen und diesen zur Abnahme nach Bestimmung mit dem Auftraggeber zu beseitigen. Die Bauteile sind sauber zu übergeben.

0.4.6 Projektbeteiligte

Bauherr
Landeshauptstadt Kiel
Immobilienwirtschaft 60
Andreas-Gayk-Str. 31
24103 Kiel

Planung und Projektleitung
Landeshauptstadt Kiel
Immobilienwirtschaft
Abt. 60.4.

Planung und Projektleitung
Frau Maike Staude-Müller
Tel. 0431/901-3577

Herr Burkhard Grotkop
0431/901-3573

Bauleitung:
Herr Detlev Günther
0431/901-3597
M: 0160-90452506

Statik
Bumann/Zindel Ingenieure GbR
Lornsenstraße 48
24105 Kiel
0431 / 530300-30

Energieberater
Horn+Horn Ingenieure Part mbB
Sauerbruchstraße 39-41
24537 Neumünster
04321 / 90070

SiGeKo
Ingenieurbüro Weingarten
Ripener Weg 27
24109 Kiel
0431 / 5926189

Brandschutzgutachten
BBC Bergmann Brandschutz Consulting
Feldstraße 2
24983 Handewitt
04608 / 897900-0

## 015 Schwammsanierung

### Titel 01 Material Freilegung Bauteile gem Angebot Repenning 18.11.2022

**01.001 Material Freilegung z.N./Tageohn/Stundenlohn**
-freilegen der Schadesbereiche etc
-Entfernen der Bodenschalung etc
-entsorgen Bauschutt stc
Menge: 160,000 h

**01.002 Schwammsanierung Altbau, hier geschätzt Balkenerneuerung Günther**
Material für Abbrüche und Entsorgungen
in Einzelpreisen z.N
Menge: 2000,000 St

### Titel 02 Stundenarbeiten

*Hinweis: Im Stundenlohn sind Arbeiten nur auf besondere Anord-*
Im Stundenlohn sind Arbeiten nur auf besondere Anordnung der Immobilienwirtschaft der Landeshauptstadt Kiel
oder etwaiger Erfüllungsgehilfen auszuführen.

Die Vergütung erfolgt gemäß den entsprechenden Ziffern
der zusätzlichen Vertragsbedingungen. Dabei ist zu
beachten, dass ein eventuell angebotener Nachlass nicht
für die angehängten Stundenlohnverrechnungssätze gelten
kann und deshalb für diesen Bereich nicht gewertet
wird.

Es sind Verrechnungssätze anzubieten, in denen unaufgegliedert Lohnkosten, anteilige Gemeinkosten einschl.
Wagnis und Gewinn sowie Lohnnebenkosten (Fahrkosten,
Wegegelder u.a.), enthalten sind.

Zuschläge für Mehr-, Nacht-, Sonntags- und Feiertagsarbeit sind nicht mit einzubeziehen.

Der personelle Einsatz ist vor Ausführung der Arbeiten
mit dem AG /der Landeshauptstadt Kiel
oder etwaiger Erfüllungsgehilfen abzustimmen.

**02.001 Helferstunden**
Für evtl. erforderliche Arbeiten, die nicht im
Leistungsverzeichnis erfaßt sind und gegen
Nachweis zur Ausführung kommen, werden
berechnet für:
Helferstunden
Menge: 0,000 h

**02.002 Facharbeiterstunden**
Für evtl. erforderliche Arbeiten, die nicht im
Leistungsverzeichnis erfaßt sind und gegen
Nachweis zur Ausführung kommen, werden
berechnet für:
Facharbeiter
Menge: 0,000 h

### Titel 03 1.Nachtrag Provisorien/Zwischenbauzustand/Reparatur

#### Bereich 03.01 Baustelleneinrichtung

**03.01.001 Einrichtung, Vorhaltung sowie anschließende Räumung der Baustelleneinrichtung, bis Grundeinsatz 4 Wochen**
Ein Aufenthaltsraum (ohne Möblierung) kann in der Schule für Pausenzwecke sowie Werkzeug/Materiallagerzwecke genutzt und verschlossen werden, die Räume sind derzeitig nich durch den Ag beheitzt, Baustrom ist vorhanden.

Einzurechnen sind alle Werkzeuge/Maschinen/Geräte.
Menge: 1,000 St

**03.01.002 Vorhalten Baustelleneinrichtung über die Grundeinsatzzeit hinaus**
Ein Aufenthaltsraum (ohne Möblierung) kann in der Schule für Pausenzwecke sowie Werkzeug/Materiallagerzwecke genutzt und verschlossen werden, die Räume sind derzeitig nich durch den Ag beheitzt, Baustrom ist vorhanden.
Menge: 1,000 St/W

**03.01.003 Krankosten für 20 Tonner**
Teleskoptechnik,
Höhe bis 20m
Menge: 15,000 h

**03.01.004 Stellung Vorhaltung und Räumung einer Schuttrutsche, bis 4 Wochen Gebrauchüberlassung**
Höhe 15m,
ausreichen am Gebäude unter zuhilfenachme der Baugerüstes befestigen.Belastung gemäß UVV. in lfdm
Menge: 15,000 m

**03.01.005 Holz-Schutt-Container 10m³**
Größe 10m³ gebrauchsüblich der anfallenden Arbeit
anfahren und abhole lassen
Menge: 10,000 m3

**03.01.006 20 t Holzabfälle/Zellulose-Container Entsorgung Deponie**
Entsorgungsnachweis/Wiegekarte
Menge: 20,000 t

**03.01.007 Schutt-Container 10m³ /Stck, mineralische Abfälle, Mauerwerk/Zement /Lehmeinschübe**
Größe 10m³ gebrauchsüblich der anfallenden Arbeit,
liefern und abholen lassen
Menge: 3,000 St

**03.01.008 Schuttentsorgung von mineralischen Schutt, Deponie**
Schutt Mauerwerk, Mörtelreste, Lehmeinschübe,

abholen, Transport, Wiegekarten zur Abrechnung,
Deponiegebühren  Nachweis
Menge: 10,000 t

#### Bereich 03.02 Schädlingsbekämpfung

##### 03.02.1 Material

**03.02.1.001 Fußbodenverlegung: OSB-Platten (siehe 1.59), 25mm mit Nut und Feder**
liefern und verlegen!
Menge: 55,000 m2

**03.02.1.002 KVH Lieferung im m³ bis Bauort**
für die reine Lieferung von Querschnitten KVH
Längen bis 7m, Balken/Bohlen
Menge: 10,000 m3

**03.02.1.003 KVH-Bohle einbauen KVH als Verstärkung**
Bohlen anlaschen seitlich an Bestandsdeckenbalken mit allen Anker und Stahlverbindern in fertiger Arbeit einbauen ins baus.  (zum Nachweis) vorbereitete Fach.
Querschnitt ca. 6cm/36cm bei Länge bis 6m
Menge: 8,000 St

**03.02.1.004 KVH-Balken einbauen KVH als Ersatz von abgängigen schadhaften Balken**
Einbauen des Balkens mit allen Ankern und Stahlverbindern in fertiger Arbeit einbauen ins baus. (zum Nachweis) vorbereitete Fach.
Querschnitt ca.25cm/36cm bei Länge bis 5 m
Menge: 13,000 St

**03.02.1.005 Brettschichtbinder Lieferung in m³ bis Bauort**
für die reine Lieferung von Querschnitten
Längen bis 6,60m, Balken/Bohlen
Menge: 1,500 m3

**03.02.1.006 Brettschichtbinder einbauen Raum DG-02, Balken-Decke über OG**
Mit allen Ankern und Stahlverbindungen für den reinen Einbau ins (baus.fertig vorbereitete) Fach mit Querschnitten 16/36cm
Länge bis 6,60m
Menge: 4,000 St

#### Bereich 03.03 Stundenarbeiten zum Nachweis

*Hinweis: Abrechnung zum Nachweis, weil der Aufwand nicht kalkuliert werden kann.*
Ort der Nachweisleistung:
Es handelt sich hier um ca. sieben (7) Schadstellen im Dachgeschoss des Altbaus der Schule:

Die bereits freigelegten Fundstellen Hausschwamm in einem
Radius von ca. Kugelförmig um den Fundort 1,5m³ aus der Bausubstanz ausschneiden. Die Bauteile sind teilweise statisch tragend!!
Putzflächen am Giebel abschlagen, Mauerwerks-Fassadeflächen abbrechen, Holzdeckenbalken heraussägen, Holzbodendielen abbrechen, Lehmfächer aus den Deckenbalken-Zwischenräumen komplett auslöffeln/schaufeln und entsorgen.
Vorhandene Eisenträger im Mauerwerksbereich
freilegen und auf Rostschäden kontrollieren

Dabei ist die Leistung immer beim Bearbeiten von statisch relevanten Bauteilen in Abstimmung des Statikers vorzunehmen. Ein enges Hand in Hand arbeiten ist notwendig.
Beim Abbrechen ist zeitgleich durch einen Schädlingsgutachter zu prüfen, ob der Schädlingsfraß sich weiter durch die Bauteile verwurzelt hat. Dabei ist der sich ausdehnende Bereich mit dem Gutachter jeweils festzulegen.

vorhandene Eisenträger im Mauerwerksbereich
freilegen und auf Rostschäden kontrollieren

Einschließlich fachgerechter Schuttentsorgung.

**03.03.001 Abrechung zum Nachweis, weil der Aufwand nicht kalkuliert werden kann.**
Ort der Nachweisleistung:
Es handelt sich hier um ca. sieben (7) Schadstellen im Dachgeschoss des Altbaus der Schule:

Die bereits freigelegten Fundstellen Hausschwamm in einem
Radius von ca. Kugelförmig um den Fundort 1,5m³ aus der Bausubstanz ausschneiden. Die Bauteile sind teilweise statisch tragend!!
Putzflächen am Giebel abschlagen, Mauerwerks-Fassadeflächen abbrechen, Holzdeckenbalken heraussägen, Holzbodendielen abbrechen, Lehmfächer aus den Deckenbalken-Zwischenräumen komplett auslöffeln/schaufeln und entsorgen.
Vorhandene Eisenträger im Mauerwerksbereich
freilegen und auf Rostschäden kontrollieren

Dabei ist die Leistung immer beim Bearbeiten von statisch relevanten Bauteilen in Abstimmung des Statikers vorzunehmen. Ein enges Hand in Hand arbeiten ist notwendig.
Beim Abbrechen ist zeitgleich durch einen Schädlingsgutachter zu prüfen, ob der Schädlingsfraß sich weiter durch die Bauteile verwurzelt hat. Dabei ist der sich ausdehnende Bereich mit dem Gutachter jeweils festzulegen.

vorhandene Eisenträger im Mauerwerksbereich
freilegen und auf Rostschäden kontrollieren

Einschließlich fachgerechter Schuttentsorgung.
Menge: 0,000
